# AUSSCHREIBEN.DE
Leistungsbeschreibung (GAEB 90, DA81)
Währung: _

## AUSSCHREIBEN.DE - Triflex
Datum: 24.04.25

### Titel 01 Triflex AWS - Abdichtungssystem unter Gu

*Hinweis*
Triflex AWS
Abdichtungssystem unter Gussasphalt

Bauvorhaben: '...'
Architekt: '...'
Bauherr: '...'

Vorbemerkungen:

Die Verarbeitung erfolgt mit Produkten der Firma
Triflex GmbH & Co. KG, Minden.

Angeboten und eingebaut wird das vliesarmierte
Abdichtungssystem unter Gussasphalt Triflex AWS gemäß
VV TB, Teil C, lfd. Nr. C 3.12 (OS 10). Für den
Systemaufbau besteht ein allgemeines bauaufsichtliches
Prüfzeugnis (abP) gemäß VV TB, Teil C, lfd. Nr. C 3.12
(OS 10).
Der Systemaufbau erfüllt die Anforderungen der Klasse
OS 10 gemäß DIN 18532, Teil 6 und dem DBV Merkblatt
"Parkhäuser und Tiefgaragen" in der jeweils gültigen
Fassung.
Es besteht ein Prüfbericht über die positive
Untersuchung zur Beständigkeit von Triflex ProPark und
Triflex ProDetail gegen Hitzebeanspruchung durch
Gussasphalt von ca. +250 °C.
Des Weiteren besteht für Triflex ProDetail eine
europäisch technische Bewertung (ETA), ausgestellt
durch das Deutsche Institut für Bautechnik (DIBt) und
erfüllt somit die Anforderungen der
Bauproduktenrichtlinie der EU (CE-Kennzeichnung) nach
ETAG 005 in den jeweils höchsten Nutzungskategorien.

Die Einhaltung aller gültigen Richtlinien wird für die
jeweils empfohlenen Systemaufbauten mit Triflex-
Produkten berücksichtigt bzw. vorausgesetzt.

Der Auftragnehmer hat vor Auftragserteilung
nachzuweisen, dass er für die Verarbeitung von Triflex-
Produkten geschult wurde. Andernfalls ist die
Einweisung durch einen Schulungsmeister am Objekt
sicherzustellen.

Die in der Ausarbeitung enthaltenen Massen sind auf der
Baustelle zu überprüfen.

Die Abrechnung erfolgt nach gemeinsamen Aufmaß des
Auftragnehmers mit dem Auftraggeber.

Die Abdichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Der Systemaufbau ist vom sachkundigen Planer nach
objektspezifischen Anforderungen anzupassen.
Detaillierte Ausschreibungstexte sind vom Planer
eigenverantwortlich zu erstellen. Mit der Übermittlung
dieses Leistungsverzeichnis-Entwurfs ist keine konkrete
Projektberatung verbunden. Die Textausarbeitung ist
eine unverbindliche Serviceleistung von Triflex.
Rechtsansprüche aus dieser Leistung sind
ausgeschlossen.

Grundlage für die Ausführung von
standsicherheitsrelevanten Betoninstandsetzungsarbeiten
sind die in den Bundesländern als Technische
Baubestimmung eingeführten Regeln und Richtlinien nach
VV TB, Teil A, lfd. Nr. A 1.2.3.2 sowie VV TB, Teil C,
lfd. Nr. C 3.12.

Als Vertragsbestandteile gelten:
· Leistungsverzeichnis
· Systembeschreibung, Systemzeichnungen und
Produktinformationen des Herstellers
· DIN 18202 Toleranzen im Hochbau
· Die in den Bundesländern als Technische Baubestimmung
eingeführten Regeln und Richtlinien nach VV TB, Teil C,
lfd. Nr. C 3.12
· Baupolizeiliche Bestimmungen
· Unfallverhütungsvorschriften
· VOB Teil B
in den jeweils zum Zeitpunkt des Vertragsabschlusses
gültigen Fassungen.

System- und Produkteigenschaften:
· Vollflächig vliesarmiertes Abdichtungssystem
durchgehend auf Polymethylmethacrylatharzbasis (PMMA)
· Tieftemperaturflexibel
· Hydrolysebeständig
· Vollflächig haftend und hinterlaufsicher
· Wurzel- und rhizomfest nach FLL
· Widerstandsfähig gegen Flugfeuer und strahlende Wärme
(DIN 4102)
· Diffusionsoffen und tausalzbeständig
· Alkalibeständig
· Butylfrei
· lösemittelfrei
· Die Abdichtungen innerhalb des Systemaufbaus mit
Triflex ProDetail (Anschlüsse, Details, Fugen) sind
durch europäisch technische Bewertungen (ETA),
ausgestellt durch das Deutsche Institut für Bautechnik
(DIBt), abgesichert und erfüllen die Anforderungen der
Bauproduktenverordnung der EU (CE-Kennzeichnung) nach
ETAG Nr. 005 in der jeweils höchsten Nutzungskategorie.
· Prüfbericht über die Beständigkeit gegen
Hitzebeanspruchung durch heiß eingebrachten Gussasphalt
bis +250 °C

Stand 04/2025

*Hinweis*
Das System Triflex AWS ist eine Parkdeckabdichtung
unter Gussasphalt gemäß VV TB, Teil C, lfd. Nr. C 3.12
und erfüllt die Anforderungen der Klasse OS 10 gemäß
DIN 18532, Teil 6 sowie dem DBV Merkblatt "Parkhäuser
und Tiefgaragen" zur Abdichtung von Parkdecks und
Tiefgaragen. Das Abdichtungssystem auf PMMA-Harzbasis
besteht aus einer Grundierung, einer vliesarmierten
Detail- und Flächenabdichtung sowie einer Schutzschicht
für den nachfolgenden Gussasphalt.

System- und Produkteigenschaften:
· Vollflächig vliesarmiertes Abdichtungssystem
durchgehend auf Polymethylmethacrylatharzbasis (PMMA)
· Tieftemperaturflexibel
· Hydrolysebeständig
· Vollflächig haftend und hinterlaufsicher
· Wurzel- und rhizomfest nach FLL
· Widerstandsfähig gegen Flugfeuer und strahlende Wärme
(DIN 4102)
· Diffusionsoffen und tausalzbeständig
· Alkalibeständig
· Butylfrei
· Lösemittelfrei
· Die Abdichtungen innerhalb des Systemaufbaus mit
Triflex ProDetail (Anschlüsse, Details, Fugen) sind
durch europäisch technische Bewertungen (ETA),
ausgestellt durch das Deutsche Institut für Bautechnik
(DIBt), abgesichert und erfüllen die Anforderungen der
Bauproduktenverordnung der EU (CE-Kennzeichnung) nach
ETAG Nr. 005 in der jeweils höchsten Nutzungskategorie.
· Produktspezifische Umwelt-Produktdeklaration (EPD)
für Triflex ProDetail nach EN 15804:2012 +
A2:2019/AC:2021
· Zu erwartende Lebensdauer von 40 Jahren für Triflex
ProDetail auf Grundlage erweiterter Prüfparameter gemäß
Europäischem Bewertungsdokument (EAD)
· Prüfbericht über die Beständigkeit gegen
Hitzebeanspruchung durch heiß eingebrachten Gussasphalt
bis +250 °C

*Hinweis*
Leistungsmerkmale von Triflex AWS nach der DAfStb-
Instandsetzungsrichtlinie sowie dem DBV Merkblatt
"Parkhäuser und Tiefgaragen" Fassung Januar 2018 plus
zusätzliche Leistungsmerkmale:

ZeileMerkmalePrüfverfahrenAnforderungTriflex
AWS1Abreißfestigkeit ß?HZ der Dichtungsschicht in
Verbindung mit Grundierung und ggf. HaftbrückeTP-BEL-B,
Teil 3 (Ausgabe 1995)Eigenschaften V-Proben:
Tnorm / Tmin: ß?HZ =? 1,3 N/mm² (iM) (Spanne der
Einzelwerte =? 0,8 N/mm² (iM = im Mittel))
Temperatureffekt Tnorm -> Tmin
V-Proben: =? 30 %
=? 1,3 N/mm² (iM) (Spanne der Einzelwerte =? 0,8 N/mm²
(iM = im Mittel))
Beanspruchungseffekt B-Proben Tnorm, Tmin =? 30 %, =?
1,3 N/mm² (iM)erfüllt2Abreißfestigkeit ß?HZ im
Überlappungsbereich der Dichtungsschicht bei Tnorm
ÜberarbeitbarkeitTP-BEL-B, Teil 3 (Ausgabe
1995)erfüllt3Abreißfestigkeit ß?HZ der Dichtungsschicht
in Verbindung mit der Schutzschicht aus GussasphaltTP-
BEL-B, Teil 3 (Ausgabe 1995)Keine Vorgabe
erfüllt4Rissüberbrückung RTP-BEL-B, Teil 3 (Ausgabe
1995)Dynamisch: 0,3 mm
± 0,1 mm bei -20 °C
Statisch 1,0 mm (A)
Einrisse < 25 %
Ablösung < 2d
Rissweite beim Bruch < (Wert
ermitteln)erfüllt5Schubfestigkeit S für Aufbauten mit
der Schutzschicht aus GussasphaltTP-BEL-B, Teil 3
(Ausgabe 1995)Eigenschaften V-Proben:
S =? 0,35 N/mm² (i. M.) (Spanne der Einzelwerte =? 0,18
N/mm² (iM = im Mittel))
Beanspruchungseffekt B-Proben (A+TW):
Kein Abfall gegenüber V-Probe
Keine Wasserzwischenläufigkeitnicht
gefordert6Standfestigkeit bei Hitzebeanspruchung für
Aufbauten mit der Schutzschicht aus Gussasphalt
(Bedarfsprüfung)TP-BEL-B, Teil 3
(Ausgabe 1995)Verschiebung =? 2 mmnicht
gefordert7AbriebfestigkeitDIN EN ISO 5470-1Masseverlust
< 3000 mg
Reibrad: H22/1000 Zyklen/Last 1000 g
Zusätzlich müssen die Anforderungen der DIN EN 13813
erfüllt sein.
(siehe Abschnitt A 3.2).erfüllt8CO2-DurchlässigkeitDIN
EN 1062-6sd > 50 merfüllt9WasserdampfdurchlässigkeitDIN
EN ISO 7783Klasse II: 5 m =? sd =? 50
merfüllt10Kapillare Wasseraufnahme und
WasserdurchlässigkeitDIN EN 1062-3w < 0,1 kg/(m² x
h0,5)erfüllt11Haftfestigkeit nach Prüfung auf
Temperaturwechselverträglichkeit.
Für Verwendungen im Außenbereich unter Einfluss von
Tausalzen: Gewitterregenbeanspruchung
(Temperaturschock) (10x) und Frost-Tau-
Wechselbeanspruchung mit Tausalzangriff (50x)

DIN EN 13687-2

DIN EN 13687-1Nach Temperaturwechselbeanspruchung
a) keine Risse, Blasen, Ablösungen
b) Abreißversuch =? 1,5 (1,0) N/mm²

erfüllt

erfüllt12Widerstandsfähigkeit gegen starken chemischen
Angriff
Klasse I: 3d ohne Druck
Prüfflüssigkeiten: Gruppen 1, 3 und 10 nach DIN EN
13529DIN EN 1352924 Std. nach der Entnahme der
Beschichtung aus der Prüfflüssigkeit Verringerung der
Härte um weniger als 50 % bei Messung nach dem
Eindruckversuch nach Buchholz, EN ISO 2815, oder Shore-
Härte, EN ISO 868erfüllt13Rissüberbrückungsfähigkeit
Im Anschluss an die Konditionierung nach DIN EN 1062-
11, 4.1 - 7 Tage bei 70 °C für ReaktionsharzsystemeDIN
EN 1062-7B 4.2 (-20 °C) und A 3 (20 °C) (nach DIN EN
1062-7)erfüllt14DichtigkeitDIN EN 14224:2010 bzw.
ETAGKein Wasserdurchtritterfüllt15SchlagfestigkeitDIN
EN ISO 6272-2Klasse I, =? 4 Nmerfüllt16AbreißversuchDIN
EN 1542=? 1,5 (1,0) N/mm² erfüllt17Brandverhalten nach
AufbringungDIN EN 13501-1Entfälltnicht
gefordert18Griffigkeit / RutschfestigkeitDIN EN 13036-4
Klasse III: > 55 im nassen Zustand geprüfte Einheiten
(außen)erfüllt19Rissüberbrückungsfähigkeit auf Beton
für Triflex ProDetail im Anschlussbereich und für
Triflex ProPark im FlächenbereichDIN EN 1062-7Maximale
Rissaufweitung von 3 mm3 mm20Rissüberbrückung RTP-BEL-
B, Teil 3 (Ausgabe 1995)Dynamisch: 0,55 mm
bei -20 °Cerfüllt
A = Wärmealterung
TW = Temperaturwechselbeanspruchung
V = unbeanspruchte Vergleichsprobe
B = beanspruchte Probe

**01.0001 Baustelleneinrichtung, allgemein**
Baustelle einrichten und nach Abschluss der Arbeiten
räumen. Vorhalten von Maschinen, Geräten, Werkzeugen
und sonstigen Betriebsmitteln, die zur Durchführung der
Arbeiten erforderlich sind.
Die Baustelle wird besenrein hinterlassen.
Einheit: psch
- Zuordnung: 391
- Zuordnung: 0

**01.0002 Container**
Lieferung, Aufbau, Vorhaltung und Abtransport eines
Material- und Geräte-Containers.
Einheit: psch
- Zuordnung: 391
- Zuordnung: 0

**01.0003 Elektroanschlüsse**
Elektroanschlüsse für Wechsel- und Drehstrom herstellen
und nach Beendigung der Baumaßnahme wieder entfernen.
Einheit: psch
- Zuordnung: 391
- Zuordnung: 0

**01.0004 Wasseranschluss**
Wasseranschluss für erforderliche Reinigungsarbeiten
herstellen und nach Beendigung der Baumaßnahme wieder
entfernen.
Einheit: psch
- Zuordnung: 391
- Zuordnung: 0

**01.0005 Bauzaun**
Bauzaun liefern und vorhalten für die gesamte Bauzeit
mit entsprechendem Umbau zu den jeweiligen
Arbeitsabschnitten.
Einheit: psch
- Zuordnung: 391
- Zuordnung: 0

**01.0006 Verkehrslenkungsmaßnahmen**
Verkehrslenkungsmaßnahmen wie Verkehrsschilder,
Ampelanlage usw. ergreifen, notwendige Geräte aufbauen,
entsprechend dem Baufortschritt umrüsten und nach
Beendigung der Baumaßnahmen entfernen.
Einheit: psch
- Zuordnung: 391
- Zuordnung: 0

**01.0007 Aktivkohlefilteranlage**
Liefern, aufbauen, betreiben und rückbauen einer
ausreichend dimensionierten Aktivkohlefilteranlage zur
Reinigung der Abluft von geruchsintensiver Monomer-
Belastung durch PMMA-Ausdünstungen. Die Anlage ist
regelmäßig zu überprüfen, die Aktivkohle ist
gegebenenfalls regelmäßig auszutauschen.
Der Austausch der Aktivkohle wird gesondert vergütet.

Luftkohlefilter Typ LAK-825-PE:
Aktivkohlefilter zur Entfernung von organischen
Verbindungen aus einem Luftstrom.
- Durchmesser: 1.300 mm
- Füllmenge: 825 kg Aktivkohle
- Volumenstrom: max. 1.000 m³/Std.
Aktivkohle Typ GUT-L40-2
Stranggepresste Formaktivkohle auf Steinkohlebasis zur
Entfernung organischer Verbindungen in einem Luftstrom.
- Stäbchendurchmesser: 4 mm
- BET-Oberfläche: 950 m²/g
- Jodzahl ca.: 900 mg/g
- Schüttdichte: ca. 500 +/- 30 kg/m³
Radialventilator MBA 600-T
Mitteldruck-Radialventilator zum gleichzeitigen Betrieb
mehrerer Aktivkohlefilter.
- Volumenstrom: max. 4.000 m³/Std. (Filterbetrieb)
- Leistung: 11 kW
- Schalldruckpegel: 90 dB
Vorhaltedauer: '.........' Monate
Einheit: psch
- Zuordnung: 431
- Zuordnung: 0

**01.0008 Hohllagen**
Vorhandene Betonflächen durch Abklopfen mit einem
Hammer oder Kette auf Hohllagen untersuchen und
entsprechende Stellen markieren.
Einheit: psch
- Zuordnung: 397
- Zuordnung: 81

**01.0009 Haftzugfestigkeit**
Vorhandenen Untergrund mit geeignetem Messwerkzeug (z.
B. Freundl-Gerät) auf vorgegebene Haftzugfestigkeit
untersuchen und protokollieren.
Anzahl Messungen: '......' St.
Einheit: psch
- Zuordnung: 397
- Zuordnung: 81

**01.0010 Druckfestigkeit**
Vorhandenen Betonuntergrund mit Schmidt-Hammer auf
Druckfestigkeit untersuchen und protokollieren.
Anzahl Messungen: '......' St.
Einheit: psch
- Zuordnung: 397
- Zuordnung: 81

**01.0011 Feuchtegehalt**
Vorhandenen Betonuntergrund mit geeignetem Messwerkzeug
(z. B. Elektronikfeuchtemessgerät) auf Feuchtegehalt
untersuchen und protokollieren.
Anzahl Messungen: '......' St.
Einheit: psch
- Zuordnung: 397
- Zuordnung: 81

**01.0012 Bohrkern**
Bestimmung des Schichtaufbaus und der jeweiligen
Schichtstärken durch Entnahme von Bohrkernen.
Anzahl Messungen: '......' St.
Einheit: psch
- Zuordnung: 397
- Zuordnung: 81

**01.0013 Analyse Bohrkern**
Bestimmung des Chloridgehaltes im Untergrund anhand der
entnommenen
Bohrkerne (siehe Pos. '...').
Anzahl Messungen: '....' St.
Einheit: psch
- Zuordnung: 397
- Zuordnung: 81

**01.0014 Überprüfung Gefälle und Unebenheiten**
Vorhandenen Untergrund auf ausreichendes Gefälle,
Pfützenbildungen und Unebenheiten überprüfen
Einheit: psch
- Zuordnung: 397
- Zuordnung: 81

**01.0015 Bautagebuch mit permanenten Messungen**
Vorhalten von Messgeräten zur permanenten Messung von
Luftfeuchtigkeit, Bodentemperatur, Lufttemperatur und
zur Taupunktbestimmung während der gesamten Baumaßnahme
inkl. Führen eines Bautagebuches mit der
Protokollierung der Messergebnisse.
Einheit: psch
- Zuordnung: 397
- Zuordnung: 81

*Hinweis*
(Siehe Triflex AWS Systembeschreibung, Tabelle
Untergrundvorbehandlung)

**01.0016 Grundreinigung**
Vorbereitung des Untergrundes durch Grundreinigung im
geeigneten Verfahren.
Verfahren: '....................................'
Einheit: m²
- Zuordnung: 352
- Zuordnung: 81

**01.0017 Schleifen**
Vorbereitung des Untergrundes durch Schleifen mit
geeigneten Schleifgeräten inkl. Reinigung, Aufnahme,
Abtransport und ordnungsgemäßer Entsorgung von
anfallendem Bauschutt.
Einheit: m²
- Zuordnung: 352
- Zuordnung: 81

**01.0018 Schleifen der Anschlüsse**
Vorbereitung des Untergrundes der Wandanschlüsse sowie
der Details durch Schleifen mit geeigneten
Schleifgeräten inkl. Reinigung, Aufnahme, Abtransport
und ordnungsgemäßer Entsorgung von anfallendem
Bauschutt.
Anschlusshöhe: '.........' cm
Einheit: m
- Zuordnung: 352
- Zuordnung: 81

**01.0019 Fräsen**
Abtragen verunreinigter Oberflächen des Betons mit
geeigneter Fräse ca. 3-5 mm tief, um einen haft- und
tragfähigen Untergrund zu erhalten inkl. Aufnahme,
Abtransport und ordnungsgemäßer Entsorgung des
Fräsgutes.
Einheit: m²
- Zuordnung: 352
- Zuordnung: 81

**01.0020 Kugelstrahlen**
Reinigung der gesamten Fläche inkl. der Bewegungs- und
Arbeitsfugenbereiche durch Kugelstrahlen mit Blastrac-
Verfahren im Kreuzgang inkl. maschinellem Beischleifen
der Anschlüsse, Reinigung der Flächen und Abtransport
sowie ordnungsgemäßer Entsorgung der Strahlrückstände.
Einheit: m²
- Zuordnung: 352
- Zuordnung: 81

**01.0021 Sandstrahlen**
Sandstrahlen von Teilflächen inkl. Bewegungs- und
Arbeitsfugen zur Ablösung nicht tragfähiger Betonteile
(z. B. der senkrechten Flächen).
Einheit: m²
- Zuordnung: 352
- Zuordnung: 81

**01.0022 Fugenfräse/ Fugenrisshaken**
Entfernen vorhandener Fugenvergussmassen mit Fugenfräse
oder Fugenrisshaken nach Erfordernis.
Einheit: m
- Zuordnung: 352
- Zuordnung: 81

**01.0023 Egalisierung**
Egalisierung der Fugenvergussmassen bei noch
funktionstüchtigen Arbeitsfugen durch Füllen mit
gleichartigem Material oder Triflex Cryl RS 240 bzw.
Abtrag von herausgequollenem überschüssigem Material,
so dass ein flächenbündiger Abschluss erreicht wird.
Einheit: m
- Zuordnung: 352
- Zuordnung: 81

**01.0024 Vorbereitung Metalluntergründe**
Metalluntergründe gründlich mit Triflex Reiniger
abreiben und die Fläche zusätzlich anrauen.
Verbrauch: mind. 0,20 l/m²
Einheit: m²
- Zuordnung: 352
- Zuordnung: 81

**01.0025 Grundierung Wandanschluss**
Bei Beton- und Mauerwerksuntergründen.
Grundieren mit Triflex Cryl Primer 287.
Verbrauch: mind. 0,35 kg/m²
Ausführung nach den technischen Richtlinien des
Materialherstellers. Die Haftung zum Untergrund ist
immer objektbezogen zu prüfen.
Anschlusshöhe: '.........' cm
Einheit: m
- Zuordnung: 352
- Zuordnung: 81

**01.0026 Grundierung Wärmedämm-Verbundsystem**
Bei Wärmedämmverbundsystemen im Bereich der Fassade.
Grundieren mit Triflex Pox Primer 116+ inkl. Absandung
mit Quarzsand, Körnung 0,3-0,8 mm. Entfernung des
Überschusses nach Aushärtung.
Verbrauch Triflex Pox Primer 116+: mind. 0,30 kg/m²
Verbrauch Quarzsand 0,3-0,8 mm: mind. 0,70 kg/m²
Ausführung nach den technischen Richtlinien des
Materialherstellers. Die Haftung zum Untergrund ist
immer objektbezogen zu prüfen.
Anschlusshöhe '.........' cm
Einheit: m
- Zuordnung: 352
- Zuordnung: 81

**01.0027 Grundierung kunststoffmodifizierter Untergrund**
Bei kunststoffmodifizierten Untergründen.
Grundieren mit Triflex Pox Primer 116+ inkl. Absandung
mit Quarzsand, Körnung 0,3-0,8 mm. Entfernung des
Überschusses nach Aushärtung.
Verbrauch Triflex Pox Primer 116+: mind. 0,30 kg/m²
Verbrauch Quarzsand 0,3-0,8 mm: mind. 0,70 kg/m²
Ausführung nach den technischen Richtlinien des
Materialherstellers. Die Haftung zum Untergrund ist
immer objektbezogen zu prüfen.
Einheit: m²
- Zuordnung: 352
- Zuordnung: 81

**01.0028 Grundierung Gussasphalt / APP-Bitumenbahnen**
Bei Untergründen mit Gussasphalt oder bei APP-
Bitumenbahnen in der Fläche.
Grundieren mit Triflex Cryl Primer 222.
Verbrauch: mind. 0,40 kg/m²
Ausführung nach den technischen Richtlinien des
Materialherstellers. Die Haftung zum Untergrund ist
immer objektbezogen zu prüfen.
Einheit: m²
- Zuordnung: 352
- Zuordnung: 81

**01.0029 Grundierung mineralischer Untergrund**
Bei mineralischen Untergründen in der Fläche.
Grundieren mit Triflex Cryl Primer 287.
Verbrauch: mind. 0,35 kg/m²
Ausführung nach den technischen Richtlinien des
Materialherstellers. Die Haftung zum Untergrund ist
immer objektbezogen zu prüfen.
Einheit: m²
- Zuordnung: 352
- Zuordnung: 81

**01.0030 Porenschließende Grundierung**
Bei porenversetzten Untergründen (Pinholes).
Grundieren mit Triflex Cryl Primer 280.
Verbrauch ohne Pinholes: mind. 0,40 kg/m², 1
Arbeitsschritt
Verbrauch bei Pinholes: mind. 0,80 kg/m², 2
Arbeitsschritte à 0,40 kg/m². Zweiter Arbeitsschritt
nach klebefreier Oberfläche
Ausführung nach den technischen Richtlinien des
Materialherstellers. Die Haftung zum Untergrund ist
immer objektbezogen zu prüfen.
Einheit: m²
- Zuordnung: 352
- Zuordnung: 81

**01.0031 Grundierung Glas**
Grundieren der Fläche mit Triflex Glas Primer inkl.
vorheriger Reinigung der Fläche mit Triflex Glas
Reiniger.
Verbrauch Triflex Glas Reiniger: ca. 0,05 l/m²
Verbrauch Triflex Glas Primer: ca. 0,05 l/m²
Ausführung nach den technischen Richtlinien des
Materialherstellers. Die Haftung zum Untergrund ist
immer objektbezogen zu prüfen.
Einheit: m²
- Zuordnung: 352
- Zuordnung: 81

**01.0032 Grundierung Metall**
Z. B. bei Edelstahl, Stahl und Zink.
Grundieren mit Triflex Metal Primer inkl. vorheriger
Reinigung der Fläche mit Triflex Reiniger.
Verbrauch Triflex Reiniger: mind. 0,20 l/m²
Verbrauch Triflex Metal Primer: ca. 0,15 l/m²
Ausführung nach den technischen Richtlinien des
Materialherstellers. Die Haftung zum Untergrund ist
immer objektbezogen zu prüfen.
Einheit: m²
- Zuordnung: 352
- Zuordnung: 81

**01.0033 Reparaturmörtel, mineralischer Untergrund (Rt >10 mm)**
Ausbesserung von Fehlstellen des vorhandenen
mineralischen Untergrundes mit Reparaturmörtel Triflex
Cryl RS 240 im Bereich von Rautiefen Rt >10 mm.
Triflex Cryl RS 240, Farbton 7023, Verbrauch: mind. 2,20
kg/m² pro mm Schichtdicke
Ausführung nach den technischen Richtlinien des
Materialherstellers.
Mittlere Schichtdicke: '......'
Einheit: m²
- Zuordnung: 352
- Zuordnung: 81

**01.0034 Reparaturmörtel, bituminöser Untergrund (Rt >10 mm)**
Ausbesserung von Fehlstellen des vorhandenen
bituminösen Untergrundes mit Reparaturmörtel Triflex
Cryl RS 242 im Bereich von Rautiefen Rt >10 mm.
Triflex Cryl RS 242, Farbton 7022, Verbrauch: mind. 2,20
kg/m² pro mm Schichtdicke.
Ausführung nach den technischen Richtlinien des
Materialherstellers.
Mittlere Schichtdicke: '......'
Einheit: m²
- Zuordnung: 352
- Zuordnung: 81

**01.0035 Ausgleichsspachtel, mineralischer Untergrund oder Asphalt (Rt >1 bis 10 mm)**
Ausbesserung von Fehlstellen des vorhandenen
mineralischen Untergrundes oder Asphalt mit
Ausgleichsspachtel auf Basis von Triflex DeckFloor im
Bereich von Rautiefen Rt >1 bis 10 mm.
Triflex DeckFloor Ausgleichspachtel aus 33 kg Triflex
DeckFloor unter Zugabe von bis zu 20 kg Quarzsand (0,7-
1,2 mm), Farbton grau, Verbrauch mind. 2,00 kg/m² pro
mm Schichtdicke.
Triflex Stellmittel Pulver, Zugabe je nach Temperatur
und gewünschtem Thixotropierungsgrad ca. 2 %.
Ausführung nach den technischen Richtlinien des
Materialherstellers.
Mittlere Schichtdicke: '......'
Einheit: m²
- Zuordnung: 352
- Zuordnung: 81

**01.0036 Kratzspachtel, mineralischer Untergrund oder Asphalt (Rt >0,5 bis 1,0 mm)**
Ausbesserung von Fehlstellen des vorhandenen
mineralischen Untergrundes oder Asphalt mit
Kratzspachtel auf Basis von Triflex DeckFloor im
Bereich von Rautiefen Rt > 0,5 bis 1,0 mm.
Triflex DeckFloor Kratzspachtel aus 33 kg Triflex
DeckFloor unter Zugabe von bis zu 10 kg Quarzsand (0,2-
0,6 mm), Farbton Grau, Verbrauch mind. 2,00 kg/m² pro
mm Schichtdicke.
Ausführung nach den technischen Richtlinien des
Materialherstellers.
Mittlere Schichtdicke: '......'
Einheit: m²
- Zuordnung: 352
- Zuordnung: 81

**01.0037 Spachteln**
bei Schwindrissen, kleinen Ausbrüchen und Unebenheiten.
Spachteln und Auffüllen mit Triflex Cryl Spachtel.
Ausführung nach den technischen Richtlinien des
Materialherstellers.
Einheit: m²
- Zuordnung: 352
- Zuordnung: 81

*Hinweis*
Herstellung von Detailabdichtungen mit Triflex
ProDetail inkl. Triflex Spezialvlies.
Das Abdichtungssystem Triflex ProDetail besitzt eine
ETA-Bewertung (ETAG Nr. 06/0269) mit CE-Kennzeichnung
in den jeweils höchsten Nutzungskategorien W3, M und S,
P1 bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0038 Wandanschluss**
Abdichten des Wandanschlusses mit Triflex ProDetail
inkl. Triflex Spezialvlies.
Triflex ProDetail, Farbton 7030, Verbrauch mind. 3,00
kg/m².
Ausführung nach den technischen Richtlinien des
Materialherstellers.
(Siehe Triflex Systemzeichnung AWS-5202 bzw. AWS-5208)
Anschlusshöhe: '.........' cm
Einheit: m
- Zuordnung: 363
- Zuordnung: 18

**01.0039 Entwässerungseinlauf**
Abdichten von Entwässerungseinläufen (Gully) mit
Triflex ProDetail inkl. Triflex Spezialvlies.
Triflex ProDetail, Farbton 7030, Verbrauch mind. 3,00
kg/m².
Ausführung nach den technischen Richtlinien des
Materialherstellers.
(Siehe Triflex Systemzeichnung AWS-5204)
Einheit: Stk
- Zuordnung: 363
- Zuordnung: 18

**01.0040 Entwässerungsrinne**
Abdichten von Entwässerungsrinnen mit Triflex ProDetail
inkl. Triflex Spezialvlies.
Triflex ProDetail, Farbton 7030, Verbrauch mind. 3,00
kg/m²
Ausführung nach den technischen Richtlinien des
Materialherstellers.
(Siehe Triflex Systemzeichnung AWS-5204)
Einheit: m
- Zuordnung: 363
- Zuordnung: 18

**01.0041 Stützenanschluss**
Abdichten von Stützenanschlüssen mit Triflex ProDetail
inkl. Triflex Spezialvlies.
Triflex ProDetail, Farbton 7030, Verbrauch mind. 3,00
kg/m²
Ausführung nach den technischen Richtlinien des
Materialherstellers.
(Siehe Triflex Systemzeichnung AWS-5203 bzw. AWS-5209)
Anschlusshöhe: '.........' cm
Einheit: Stk
- Zuordnung: 363
- Zuordnung: 18

**01.0042 Durchdringung**
Abdichten von Durchdringungen mit Triflex ProDetail
inkl. Triflex Spezialvlies.
Triflex ProDetail, Farbton 7030, Verbrauch mind. 3,00
kg/m².
Ausführung nach den technischen Richtlinien des
Materialherstellers.
(Siehe Triflex Systemzeichnung AWS-5203, analog)
Anschlusshöhe: '.........' cm
Einheit: Stk
- Zuordnung: 363
- Zuordnung: 18

**01.0043 Türschwelle**
Abdichten des Anschlusses an eine Türschwelle mit
Triflex ProDetail inkl. Triflex Spezialvlies.
Triflex ProDetail, Farbton 7030, Verbrauch mind. 3,00
kg/m².
Ausführung nach den technischen Richtlinien des
Materialherstellers.
Einheit: m
- Zuordnung: 363
- Zuordnung: 18

**01.0044 Erhöhung der Zwischenhaftung**
Für einen besseren Haftverbund zwischen der Triflex-
Abdichtung und dem späteren Gussasphalt.
Erstellung einer zusätzlichen Nutzschicht mit Triflex
ProDetail inkl. Absandung im Überschuss mit Quarzsand,
Körnung 0,7-1,2 mm.
Entfernen des Überschusses nach Aushärtung.
Triflex ProDetail, Farbton 7030, Verbrauch mind. 1,50
kg/m².
Quarzsand 0,7-1,2 mm, Verbrauch mind. 7,00 kg/m² im
Überschuss.
Ausführung nach den technischen Richtlinien des
Materialherstellers.
Einheit: m²
- Zuordnung: 363
- Zuordnung: 18

*Hinweis*
Herstellung von Fugenabdichtungen mit Triflex ProDetail
inkl. Triflex Spezialvlies.
Das Abdichtungssystem Triflex ProDetail besitzt eine
ETA-Bewertung (ETAG Nr. 06/0269) mit CE-Kennzeichnung
in den jeweils höchsten Nutzungskategorien W3, M und S,
P1 bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0045 Arbeitsfuge**
Abdichten der Arbeitsfuge mit Triflex ProDetail inkl.
Triflex Spezialvlies.
Ggf. Fuge flächenbündig egalisieren mit Triflex Cryl RS
240 (mineralische Untergründe) bzw. Triflex Cryl RS 242
(bituminöse Untergründe).
Breite '.........' cm, Verbrauch Triflex
Cryl RS 240 / Triflex Cryl RS 242: ca. 2,20 kg/m² pro
mm Schichtdicke.
Triflex ProDetail, Farbton 7030, Verbrauch mind. 3,00
kg/m².
Ausführung nach den technischen Richtlinien des
Materialherstellers.
(Siehe Triflex Systemzeichnung AWS-5205)
Einheit: m
- Zuordnung: 363
- Zuordnung: 18

**01.0046 Bewegungsfuge Fläche**
Abdichten der Bewegungsfuge mit Triflex ProDetail inkl.
Triflex Spezialvlies.
Zum Einkleben des Triflex Trägerbandes Triflex Cryl
Spachtel zu beiden Seiten der Fuge ca. 4 cm breit
auftragen, Verbrauch: 1,40 kg/m² pro mm Schichtdicke.
Triflex ProDetail, Farbton 7030, Verbrauch mind. 2,10
kg/m inkl. 2 Lagen Triflex Spezialvlies, Vliesbreite 35
cm sowie eine PE-Rundschnur (geschlossenzellig)
einlegen.
Triflex FlexFiller, Farbton 7043, Verbrauch mind. 1,40
kg/m2 pro mm Schichtdicke
Ausführung nach den technischen Richtlinien des
Materialherstellers.
(Siehe Triflex Systemzeichnung AWS-5206)

Hinweis:
Bei Bewegungsfugen handelt es sich ausschließlich um
Wartungsfugen. Ggf. muss der Fugenverguss nach
Bauwerksbewegungen erneuert werden.
Einheit: m
- Zuordnung: 363
- Zuordnung: 18

**01.0047 Bewegungsfuge Wandanschluss**
Abdichten der Bewegungsfuge mit Triflex ProDetail inkl.
Triflex Spezialvlies.
Zum Einkleben des Triflex Trägerbandes Triflex Cryl
Spachtel zu beiden Seiten der Fuge ca. 4 cm breit
auftragen, Verbrauch: 1,40 kg/m² pro mm Schichtdicke.
Triflex ProDetail, Farbton 7030, Verbrauch mind. 2,10
kg/m inkl. 2 Lagen Triflex Spezialvlies, Vliesbreite 35
cm sowie eine PE-Rundschnur (geschlossenzellig)
einlegen.
Triflex FlexFiller, Farbton 7043, Verbrauch mind. 1,40
kg/m2 pro mm Schichtdicke
Ausführung nach den technischen Richtlinien des
Materialherstellers.
(Siehe Triflex Systemzeichnung AWS-5207)
Anschlusshöhe: '.........' cm
Hinweis:
Bei Bewegungsfugen handelt es sich ausschließlich um
Wartungsfugen. Ggf. muss der Fugenverguss nach
Bauwerksbewegungen erneuert werden.
Einheit: m
- Zuordnung: 363
- Zuordnung: 18

*Hinweis*
Herstellung von Flächenabdichtungen mit Triflex ProPark
inkl. Triflex Spezialvlies.
Für Triflex ProPark besteht ein allgemein
bauaufsichtliches Prüfzeugnis (AbP) gemäß. VV TB, Teil
C, lfd. Nr. C 3.12.

**01.0048 Flächenabdichtung OS-System OS 10**
Abdichten der Fläche mit Triflex ProPark inkl. Triflex
Spezialvlies.
Triflex ProPark, Farbton 7030, Verbrauch mind. 3,00
kg/m².
Ausführung nach den technischen Richtlinien des
Materialherstellers.
(Siehe Triflex Systemzeichnung AWS-5201)

System- und Produkteigenschaften:
- Vollflächig vliesarmiertes Abdichtungssystem
durchgehend auf PMMA-Harzbasis (Polymethylmethacrylat)
- Tieftemperaturflexibel
- Hydrolysebeständig
- Vollflächig haftend und unterlaufsicher
- Wurzel- und rhizomfest nach FLL
- Widerstandsfähig gegen Flugfeuer und strahlende Wärme
(DIN 4102)
- Diffusionsoffen und tausalzbeständig
- Alkalibeständig
- Butylfrei
- Lösemittelfrei
- Die Abdichtungen innerhalb des Systemaufbaus mit
Triflex ProDetail (Anschlüsse, Details, Fugen) sind
durch europäisch technische Bewertungen (ETA),
ausgestellt durch das Deutsche Institut für Bautechnik
(DIBt), abgesichert und erfüllen die Anforderungen der
Bauproduktenverordnung der EU (CE-Kennzeichnung) nach
ETAG Nr. 005 in der jeweils höchsten Nutzungskategorie.
- Prüfbericht über die Beständigkeit gegen
Hitzebeanspruchung durch heiß eingebrachten Gussasphalt
bis +250 °C
Einheit: m²
- Zuordnung: 363
- Zuordnung: 18

**01.0049 Zulage zur Flächenabdichtung OS 10 (Rt = 0,5 bis 1,0 mm)**
Zur Erzielung der Mindestschichtdicken gemäß
Instandsetzungsrichtlinie sind entsprechende
Mindestschichtdicken sowie Schichtdickenzuschläge (dz)
zur Egalisierung der Rautiefen (Rt) mit Triflex ProPark
zu berücksichtigen.
Rt = 0,5 mm / dz = 600 µm
Verbrauch: mind. 0,75 kg/m²
Einheit: m²
- Zuordnung: 363
- Zuordnung: 18

**01.0050 Zulage zur Flächenabdichtung OS 10 (Rt = 1,0 bis 2,0 mm)**
Zur Erzielung der Mindestschichtdicken gemäß
Instandsetzungsrichtlinie sind entsprechende
Mindestschichtdicken sowie Schichtdickenzuschläge (dz)
zur Egalisierung der Rautiefen (Rt) mit Triflex ProPark
zu berücksichtigen.
Rt = 1,0 mm / dz = 1000 µm
Verbrauch: mind. 1,50 kg/m²
Einheit: m²
- Zuordnung: 363
- Zuordnung: 18

**01.0051 Schutzschicht**
Um die Abdichtung zu schützen sowie Schubkräfte
auffangen zu können.
Erstellung einer zusätzlichen Nutzschicht mit Triflex
ProPark inkl. Absandung im Überschuss mit Quarzsand,
Körnung 0,7-1,2 mm.
Entfernen des Überschusses nach Aushärtung.
Triflex ProPark, Farbton 7030, Verbrauch mind. 1,50
kg/m².
Quarzsand 0,7-1,2 mm, Verbrauch mind. 7,00 kg/m² im
Überschuss.
Ausführung nach den technischen Richtlinien des
Materialherstellers.
Einheit: m²
- Zuordnung: 363
- Zuordnung: 18

**01.0052 Gussasphalt**
Herstellung der Decklage aus Gussasphalt der Güteklasse
MA 11 S.
Einbaudicke = 3,5 cm einschließlich eingedrücktem
Abstreumaterial.
Einheit: m²
- Zuordnung: 363
- Zuordnung: 18

**01.0053 Versiegelung Wandanschluss**
Versiegeln der Wandanschlüsse mit Triflex Cryl Finish
209.
Verbrauch: mind. 0,50 kg/m².
Ausführung nach den technischen Richtlinien des
Materialherstellers.
Anschlusshöhe: '.........' cm
Farbton: '.........' nach Wahl des
Auftraggebers.
Einheit: m
- Zuordnung: 352
- Zuordnung: 18

**01.0054 Versiegelung Geländerstütze**
Versiegeln im Bereich der aufgehenden Geländerstützen
mit Triflex Cryl Finish 209.
Verbrauch mind. 0,50 kg/m².
Ausführung nach den technischen Richtlinien des
Materialherstellers.
Anschlusshöhe: '.........' cm
Farbton: '.........' nach Wahl des
Auftraggebers.
Einheit: Stk
- Zuordnung: 352
- Zuordnung: 18

**01.0055 Versiegelung Durchdringung**
Versiegeln im Bereich der aufgehenden Durchdringungen
mit Triflex Cryl Finish 209.
Verbrauch mind. 0,50 kg/m².
Ausführung nach den technischen Richtlinien des
Materialherstellers.
Anschlusshöhe: '.........' cm
Farbton: '.........' nach Wahl des
Auftraggebers.
Einheit: Stk
- Zuordnung: 352
- Zuordnung: 18

**01.0056 Stundenlohnarbeit eines Vorarbeiters**
Stundenlohnarbeit eines Vorarbeiters für nicht
aufgeführte Arbeiten, jedoch zum Nachweis und nur auf
Anordnung der Bauleitung oder Bauherrn.
Einheit: h
- Zuordnung: 352
- Zuordnung: 91

**01.0057 Stundenlohnarbeit eines Facharbeiters**
Stundenlohnarbeit eines Facharbeiters für nicht
aufgeführte Arbeiten, jedoch zum Nachweis und nur auf
Anordnung der Bauleitung oder Bauherrn.
Einheit: h
- Zuordnung: 352
- Zuordnung: 91

**01.0058 Stundenlohnarbeit eines Helfers**
Stundenlohnarbeit eines Helfers für nicht aufgeführte
Arbeiten, jedoch zum Nachweis und nur auf Anordnung der
Bauleitung oder Bauherrn.
Einheit: h
- Zuordnung: 352
- Zuordnung: 91

**01.0059 Materialverbrauch auf Nachweis**
Materialverbrauch für unvorhersehbare, aber für die
Durchführung der Leistung notwendigen zusätzlichen
Arbeiten, die nicht im Leistungsverzeichnis erfasst
sind.
Die Abrechnung erfolgt nach Aufwand auf Einzelnachweis.
Einheit: kg
- Zuordnung: 352
- Zuordnung: 18

**01.0060 Entsorgung aller Abfälle und Sondermüllstoffe**
Entsorgung aller Abfälle und Sondermüllstoffe
entsprechend den derzeitig gültigen Gesetzen und
Durchführungsverordnungen.
Einheit: psch
- Zuordnung: 396
- Zuordnung: 87
